# Sohlschwelle Grützer Vorfluter
Angebotsaufforderung (GAEB DA XML 3.3, DA83)
Projekt: 0363-33-23
Währung: EUR
Bieterkommentare zugelassen: ja
Auftraggeber: Naturschutzbund Deutschland e.V., Rathen, 14712
Erstellt mit: ASBwin 29.0.0.0, Position 29.0.0.4, 13.07.2026

## Zusätzlicher Text
Der Auftragnehmer erhält als Grundlage für die Erbringung seiner Leistungen folgende Unterlagen im *pdf und dxf. Format:

Baubeschreibung

Übersichtskarten

Lagepläne und Ausführungszeichnungen

Kurzberichte der Deklarationsanalysen

Detailierte Angaben zu den einzelnen Positionen des Leistungsverzeichnisses sind jeweils den beiligenden Plänen und der Baubeschreibung zu entnehmen.

Diese liegen den Unterlagen zur Angebotsaufforderung digital bei und sind bei der Kalkulation zu berücksichtigen.

Die Einheitspreise sind Festpreise, spätere Lohn- und Materialpreiserhöhungen bleiben unberücksichtigt.

Kleinere Hand- und Stemmarbeiten werden nicht gesondert vergütet.

Sofern in den LV-Positionen die Vorgänge "Herstellen", "Liefern" oder "Einbauen" nicht gesondert beschrieben sind, gelten diese Vorgänge unter Zugrundelegung der allgemeinen anerkannten Regeln der Technik, der gesetzlichen und behördlichen Bestimmungen und Ausführungsbestimmungen nach den DIN-Normen der ATV-VOB, Teil C, als beschrieben.

Für erbrachte Leistungen, für die kein Auftrag und keine Preisvereinbarungen vorliegen, hat der Auftragnehmer keinen Anspruch auf Vergütung. Gleiches gilt für das Anfallen von Stundenlohnarbeiten.

Bei Bedenken hinsichtlich zu erbringender Leistungen hat der Auftragnehmer eine sofortige schriftliche Mitteilung zu machen. Nacharbeiten gehen zu Lasten des Auftragnehmers.

Das Vorhalten von Geräten, Gerüsten und Materialien sowie der Transport des gesamten Materials für die eigenen Arbeiten sind in den Einheitspreisen zu berücksichtigen.

Im Rahmen des Bauvorhabens sind  die Material- und Abtransporte ausschließlich über den Wasserweg der Unteren Havel-Wasserstraße (UHW) anzudienen. Die Auswahl der Bautechnologie ist darauf abzustellen.

Mit dem Angebot ist ein zugelassener Hafen / Umschlagstelle zu benennen und die Genehmigung zur Nutzung durch den Betreiber vorzulegen, sofern dieser Hafen / Umschlagstelle sich in Privateigentum befindet. Die Umschlagstelle muss an das öffentliche Verkehrswegenetz, welches für den LKW-Verkehr zugelassen ist angeschlossen sein.

Die Ausschreibung erfolgt als öffentliche Ausschreibung.

Verbindliche Ausführungsfristen werden vertraglich festgehalten. Das Bauzeitenfenster für den Baubereich ist eingeschränkt. Die Bauzeit ist im Formblatt 214 festgelegt.

Die Abnahme der Bauleistung ist vom AN schriftlich bei der örtlichen Bauüberwachung des AG zu beantragen. Die Abnahme wird als förmliche Abnahme nach VOB/ B durchgeführt. Die Schlussvermessung ist spätestens 14 Tage vor Abnahme dem AG zu übergeben. Erst nach Prüfung der Vermessungsunterlagen kann eine Abnahme erfolgen. Für die Endabnahme der Leistungen ist eine schriftliche Fachunternehmererklärung dem AG zu übergeben.

Sämtliche Aufwendungen, inkl. aller Leistungen zur Wiederherstellung von Flächen, werden nicht gesondert vergütet. Die Kosten hat der AN in die Einheitspreise mit einzukalkulieren.

Beschädigungen außerhalb des Baubereiches gehen zu Lasten des Auftragnehmers. Alle  Geländeflächen sind entsprechend sorgfältig zu schützen. Das Betreten bestehender Anlagen und das Arbeiten an oder in diesen ist dem AN und seinen Arbeitskräften nur mit Erlaubnis des Eigentümers gestattet.

Mit dem Einheitspreis abgegolten sind:

Massenermittlungen mittels elektrooptischen Aufmaßes während der Arbeitsausführung gemeinsam mit der örtlichen Bauüberwachung und Eintragung in Aufmassbücher, sowie Aufstellung aller Massenermittlungen.

ggf. notwendige Urgeländeaufmaße

Ohne die Vorlage eines übersichtlichen und vollständigen, nachvollziehbaren Aufmasses nebst aller erforderlichen Belege und Bestandszeichnungen, Prüfzeugnisse (die ebenfalls ohne zusätzliche Kosten zu erbringen sind), gilt die jeweilige Rechnung bzw. Schlussrechnung als nicht prüffähig und wird nicht geprüft. Für Leistungen, die nach weiterem Baufortschritt nicht mehr eindeutig erfasst und aufgemessen werden können, hat der AN rechtzeitig bei der örtlichen Bauüberwachung das gemeinsame Aufmaß zu beantragen.
Notwendige Festpunkte können vom AG nicht übergeben werden und sind von AN auf seine Kosten zu beschaffen.

Führen eines Bautagebuches

Der AN hat dem AG Bautagesberichte zu übergeben. Sie müssen alle Angaben beinhalten, die für die Ausführung und Abrechnung von Bedeutung sein können, insbesondere über Wetter, Temperaturen, Wasserstände (Pegel und lokal), Zahl und Art der auf der Baustelle beschäftigten Arbeitskräfte, Zahl und Art der eingesetzten Großgeräte, Zu- und Abgang von Hauptbaustoffen und Großgeräten, Art, Umfang und Ort der geleisteten Arbeiten mit den wesentlichen Angaben über den Baufortschritt, Abnahmen, Behinderung und Unterbrechung der Ausführung (gilt nicht als Anzeige gemäß VOB/B §6), Arbeitseinstellung mit Angabe der Gründe, Unfälle und sonstige wichtige Vorkommnisse. Das Bautagebuch ist auf der Baustelle zu führen und auf Verlangen dem AG oder seinen Beauftragten vorzulegen.

Bauzeitenplan

Der Bauzeitplan ist dem Angebot beizulegen.
Die Termine des Bauzeitenplanes werden Vertragsbestandteil, auch die Zwischentermine.
Der Bauzeitenplan ist dem AG/BÜ in 2-facher Ausfertigung (davon 1-mal digital auf CD) vorzulegen.

Etwa notwendige Fristverlängerungen hat der AN unverzüglich schriftlich geltend zu machen. Er hat die Ursachen und deren hindernde Wirkung nachzuweisen.

In Abhängigkeit von den vor Ort vorgefundenen Verhältnissen, können sich Massen verlagern, teilweise oder ganz entfallen. Die Geländeaufnahmen sind tachymetrisch durchzuführen. Außervertragliche Arbeiten dürfen nur nach vorheriger Genehmigung des AG und der öBÜ ausgeführt werden. Werden solche Leistungen ohne vorherige Genehmigung des AG ausgeführt, besteht kein Vergütungsanspruch dafür. Die im Zuge der Baudurchführung als Eigenleistung auszuführenden Vermessungs- und Sicherungsarbeiten werden nicht gesondert vergütet und sind in die Einheitspreise einzurechnen.

Sollten Grenzsteine oder Festpunkte des WSA im Baubereich angetroffen werden, sind diese für die gesamte Bauzeit zu sichern und zu markieren sowie der örtlichen Bauleitung zu melden. Resultieren aus der Baumaßnahme fehlende und/oder beschädigte Grenzsteine sind diese unmittelbar nach Bauende auf Kosten des AN von einer zugelassenen Vermessungsfirma fachgerecht wiederherzustellen. Alle Aufwendungen hierfür werden nicht gesondert vergütet.

Der tatsächliche Baustoffverbrauch ist auf Verlangen des AG nachzuweisen. Der Mehrverbrauch von Baustoffen wird nicht vergütet, es sei denn, der AG hat diesen Mehrverbrauch vor dem Einbau schriftlich angeordnet.
Unterlässt der AN den rechtzeitigen Antrag auf Feststellung von Leistungen, deren Aufmaß später nicht mehr oder nur schwer möglich ist, oder beteiligt er sich nicht oder nur unzureichend an der Aufmessung, so gelten die nach billigem Ermessen zu treffenden Feststellungen des AG als endgültig, wenn nicht der AN ihre Unrichtigkeit beweist. Dies gilt auch, wenn der AN gemeinsame Feststellungen versäumt hat. Alle Rechnungen sind in 3-facher Ausfertigung mit Messurkunden (auch für Abschlagszahlungen) vorzulegen. Sie müssen im Kopf folgende Angaben enthalten:

Baumaßnahme
Auftragsnummer
Auftragsdatum
Auftragssumme (brutto)
Ausführungszeitraum von - bis#

Für den Fall der Ausführung zusätzlicher oder geänderter Leistungen auf Anordnung des AG werden zusätzliche Kosten für Baustelleneinrichtung nicht vergütet, soweit sich die für diese Leistungen erforderlichen Geräte zum Zeitpunkt der Ausführung bereits im Baubereich befinden.

Haftungsausschluss

Es wird darauf hingewiesen, dass im Falle eines Niedrigwassers (Nichtschiffbarkeit von UHW) bzw. Hochwasser der §6 Abs.2 VOB/B nicht gilt. Tritt der Fall ein, dass die UHW und/oder die Elbe als Transportweg wegen Niedrigwassers ausfallen, hat der AN auf seine Kosten Alternativen anzusetzen, um eine fristgerechte Fertigstellung der Arbeiten zu gewährleisten.

In die Einheitspreise der allgemeinen Baustelleneinrichtung mit einzurechnen sind folgende besondere Leistungen:

Ein schnelles Räumen der Baustelle im Hochwasserfall (s. Baubeschreibung)

Bei bereits erfolgtem Ausbaubeginn vor einem zu erwartenden Hochwasserereignis sind Sicherheitsvorkehrungen zum Schutz der Sachgüter des AN zu treffen.

Ebenso sind nicht fest mit dem Erdreich verbundene Anlagenteile sowie wassergefährdende Stoffe zur Schadensvermeidung aus den Überschwemmungsgebieten zu entfernen. Verbleibende Anlageteile sind so zu sichern, dass sie nicht aufschwimmen oder mit der Strömung abtransportiert werden können.

Informationen zu den vorhandenen und den zu erwartenden Pegelständen in der UHW bei Rathenow (OP) können von der Unteren Wasserbehörde des Landkreises Havelland und vom Wasserstraßen- und Schifffahrtsamt Spree-Havel eingeholt werden. Die aktuellen Pegeldaten  von  Bundeswasserstraßen sind weiterhin online (s. Baubeschreibung) abrufbar.
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
Technische Vorbemerkungen für Erdarbeiten / Nassbagger- arbeiten

Sämtliches Aushubmaterial ist soweit erforderlich zu entwässern und von Fremdstoffen zu trennen. Anfallendes Abschlagswasser ist durch den AN schadlos zu entsorgen. Alle hierbei entstehenden Kosten incl. Aller hierfür notwendigen Maschinen, Betriebsmittel etc. sind in seine Preise mit einzukalkulieren und werden nicht gesondert vergütet.

Technische Vorbemerkungen für Entsorgung/Verwertung

Für die Abfallerzeugung gelten die Regelungen des EVM-Blattes 241 - Abfall. Die Kosten für die Aufwendungen die sich daraus ergeben werden nicht gesondert vergütet und sind in die Einheitspreise der Entsorgung einzukalkulieren.
Das EVM-Blatt 241- Abfall ist Bestandteil der Verdingungsunterlagen und damit Vertragsbestandteil.

Die Parameter TOC und Sulfat begründen für Bodenmaterial bei der Einstufung nach EBV Deklaration keine Einstufung des Materials als gefährlicher Abfall.

Eine Verwertung von Bodenmaterial aus diesem Bauvorhaben innerhalb der NSG "Untere Havel Süd" und "Untere Havel Nord" darf nur nach vorheriger Abstimmung mit dem AG erfolgen, da gewährleistet sein muss, dass ein Wiedereinbau dieses Bodens nicht den Zielen des Naturschutzgroßprojektes widerspricht.
Unabhängig davon hat der AN mit der Übernahme von Aushubmaterialien in sein Eigentum zu erklären, dass alle abfall-, bodenschutz-, naturschutz- und wasserrechtlichen Gesetze und Verordnungen bei Verwertung und/oder Entsorgung dieser Materialien eingehalten werden.

Sonstiges

Durch den AN verursachte Mehrkosten für Bauüberwachung und Bauoberleitung sind vom AN zu tragen (z.B. infolge selbstverschuldeter Bauzeitverlängerung, wiederholte Abnahmetermine bei mangelhafter bzw. nicht vertragsgerechter Ausführung von Leistungen). Die entsprechenden Mehrkosten werden von der Schlussrechnung des AN abgezogen.

## 1 Sohlschwelle Grützer Vorfluter
Datum: 13.07.2026

### Bereich 01 Baufeldeinrichtung

#### Titel 01.01 Allgemeine Baufeldeinrichtung

**01.01.01 Baustelle einrichten -sämtliche LV - Abschnitte**
*** Pauschalposition
Baufeld für die vertragsgemäße Durchführung der Bauleistungen einrichten.
Die erforderlichen flächenrechtlichen Genehmigungen sind selbstständig vom AN einzuholen.
Soweit nicht für bestimmte Leistungen für das Einrichten der Baustelle gesonderte Positionen im Leistungsverzeichnis enthalten sind, gilt die Pauschale für alle Leistungen sämtlicher Abschnitte des Leistungsverzeichnisses. Sofern nicht seperate Positionen vorgesehen sind, wird das Herstellen erforderlicher Zufahrten zur Baustelle nach Baubeschreibung nicht gesondert vergütet.
Maschinen, Geräte, Werkzeuge und sonstige Betriebsmittel, die zur vertragsgemäßen Durchführung der Bauleistung erforderlich sind, auf die Baustelle bringen, bereitstellen und betriebsfertig aufstellen einschl. der dafür notwendigen Arbeiten. Dazu zählt ebenfalls der Antransport der für die Bauarbeiten notwendigen schwimmenden Flotte. Ein mehrmaliges Umsetzen der wasser- und landseitigen Technik zwischen den einzelnen Baufeldern wird nicht gesondert vergütet.
Kosten für Vorhalten, Unterhalten und Betreiben der schwimmenden Flotte, Geräte, Anlagen und Einrichtungen sind in die Einheitspreise der betreffenden Teilleistungen einzurechnen. Bauwagen, Baucontainer und dergleichen, soweit erforderlich, antransportieren, aufbauen und einrichten.
In die Position ist das Vorhalten eines Bootes (motorbetrieben) einzukalkulieren, um das Übersetzen von Vertretern des AG und der örtl. Bauüberwachung (max. 5 Personen) zu ermöglichen.
Die Versorgung mit Baustrom und -wasser sowie mit Entsorgungseinrichtungen und dergleichen ist für die Baustelle durch den AN sicherzustellen.
Baustraßen sowie weitere Zwischenlagerflächen, die nicht vorgegeben sind, werden vom Auftraggeber nicht zur Verfügung gestellt und sind vom Auftragnehmer selbst zu beschaffen. Die Kosten sind in die Baustelleneinrichtung einzukalkulieren und werden nicht besonders vergütet.
Soweit erforderlich zusätzliche Lager- und Arbeitsflächen herrichten (Freimachen, Beräumen). Schnittgut, überschüssiger Boden etc. gehen in das Eigentum des AN über, sind aufzunehmen und ordnungsgemäß zu entsorgen. Entsorgung wird nicht gesondert vergütet.
Die Baufeldeinrichtung ist gemäß der Arbeitsstätten- verordnung zu errichten und zu betreiben.
Kosten für Leitungsabfragen und ggf. erforderlicher Sicherungsmaßnahmen sind mit der Pauschale abgegolten.
Die Absperrung und Sicherung der Baufelder erfolgt nach den geltenden UVV und nach den Grundsätzen der öffentlichen Verkehrssicherungspflicht durch den AN. Vom AN ist die Baustelle jederzeit gegen fremden Zutritt und Zugriff zu sichern. Daraus entstehende Aufwendungen sind in die Baufeldeinrichtungsposition einzurechnen.
Die Leistung ist auf allen Maßnahmenflächen des Bauvorhabens zu erbringen (UHW-km 118,1 bis 118,2). Die Einzelflächen grenzen räumlich teilweise nicht aneinander und liegen max. ca. 1,5 km (Luftlinie) auseinander. Die Lage der Baufelder und Maßnahmenflächen zueinander ist in der Übersichtskarte dargestellt.
Menge: 1,000 psch

**01.01.02 Baustelle räumen - sämtliche LV - Abschnitte**
*** Pauschalposition
Baufelder von allen Geräten, Anlagen, Einrichtungen und dergleichen räumen. Dazu zählt ebenfalls der Abtransport der schwimmenden Flotte. Benutzte Flächen und Wege entsprechend dem ursprünglichen Zustand unter Wahrung der landschaftlichen Belange ordnungsgemäß herrichten. Verunreinigungen und Bodenverdichtungen beseitigen.
Die Leistung ist auf allen Maßnahmenflächen des MK 8 zu erbringen (UHW-km 79,30 bis 87,50). Die Einzelflächen grenzen räumlich teilweise nicht aneinander und liegen max. ca. 1km auseinander. Die Lage der Baufelder und Maßnahmenflächen zueinander ist im Maßnahmenplan Bl.-Nr. 1.1 und in den Lageplänen Bl.-Nr. 2.1 - 2.7 dargestellt.
Menge: 1,000 psch

#### Titel 01.02 Besondere Baufeldeinrichtung

**01.02.01 Einholung der SSG**
*** Pauschalposition
Entsprechend der gewählten Einbau- und Transporttechnologie für Material und der zur Verfügung stehenden Fahrzeuge und Geräte ist beim Wasserstraßen- und Schifffahrtsamt Spree-Havel eine Strom- und Schifffahrtspolizeiliche Genehmigung für den Bauabschnitt UHW-km 118,10 bis 118,30 einzuholen.
Einzurechnen sind hier alle Aufwendungen für die Erarbeitung der Antragsunterlagen, Gebühren und sonstige Kosten.
Menge: 1,000 psch

**01.02.02 Verkehrssicherung**
*** Pauschalposition
Einrichtungen zur Verkehrssicherung und Verkehrsregelung (Verkehrsschilder usw.) nach SSG und BinSchStrO aufbauen, ständig unterhalten und betreiben, ggf. umsetzen und abbauen.
Einsatzzeit entsprechend Notwendigkeit
Ausführung gemäß SSG
Einzurechnen sind alle Aufwendungen, die zur Abstimmung und Beantragung (u.a. verkehrsrechtliche Anordnung, etc.) bei dem zuständigen Wasserstraßen- und Schifffahrtsamt und/ oder der Staßenverkehrsbehörde erforderlich sind.
Menge: 1,000 psch

**01.02.03 Kosten Umschlagstelle**
*** Pauschalposition
Kosten, Gebühren, Mieten die für den Betrieb und Unterhaltung der Umschlagstelle über die Bauzeit anfallen
Menge: 1,000 Psch

**01.02.04 Hinweisschilder**
Liefern, aufstellen, Sicherung und Unterhaltung von Hinweisschildern an der UHW für die Gewährleistung der Sicherheit des passierenden Schiffverkehrs während der Bauzeit.
Kalkuliert wird Auf- und Abbau der Hinweisschilder. Die Schilder enthalten textliche Hinweise. Der AG übergibt vor Baubeginn den Text.
Bauschild muss gut sichtbar von der Hauptwasserstraße UHW zu sehen sein.
Das Schild (Mindestmaß 2m x 3m; Schriftgröße Großbuchstaben ca. 0,20 m, Kleinbuchstaben dementsprechend) soll die Aufschrift haben:
Achtung Bauarbeiten!
UHW-km 118,1 bis 118,3
vom 07.09.2026 - 30.10.2026
Der Standort der Schilder ist mit dem Wasserstraßen- und Schifffahrtsamt Spree-Havel abzustimmen.
Menge: 2,000 St

**01.02.05 Deklarationsanalyse Erdstoff**
Deklarationsanalysen zur Entsorgung von Abfällen.
Die Deklarationsanalyse dient zur eindeutigen Identifikation der Inhaltsstoffe der Abfälle zur anschließenden ordnungsgemäßen und schadlosen Entsorgung von gefährlichen Abfällen und nicht gefährlichen Abfällen.
Haufwerkbeprobung Erdstoff (Haufwerke bis max. 500 m³)
Erdstoff nach Ersatzbaustoffverordnung (EBV) Artikel 1 Anlage 1 Tabelle 3 und 4 (Bodenmaterial) beproben durch akkreditiertes Labor (Zertifikate vorweisen siehe Hinweistext) analysieren. Preise für die bei erhöhtem Schadstoffgehalt ggf. erforderliche Untersuchung des Eluates (einschl. Gewinnung des Eluats) sind in die Position einzukalkulieren.
Entnommene Proben zum Labor transportieren.
Preis einschl. aller Nebenleistungen wie An- und Abfahrt, Realisierung der Probenahme, führen des Probenahmeprotokolls und Transport der Proben ins Labor kalkulieren
Abrechnung nach Vorlage der Prüfberichte.
Menge: 2,000 St

### Bereich 02 Vermessung und Dokumentation

#### Titel 02.01 Vermessung

*Hinweis: Hinweise Vermessung*
Pläne für die Ausführungsplanung wurden im Bezugssystem ETRS89 erstellt. Für die lagemäßige Absteckung als Arbeitsgrundlage sind die übergebenen Koordinaten (s. Lagepläne bzw. txt- Dateien) zu nutzen, die Baufeldgrenzen sind vor Ort (landseitig) zu vermarken.
Vermessungsfestpunkte werden nicht durch den AG gestellt. Wo nicht vorhanden sind sie durch den AN bzw. einen NAN als Ausgangspunkt der Absteckung herzustellen. Die Kosten hierfür sind in die einzelnen Positionen einzurechnen. Bindet der AN zur Absteckung ein Vermessungsbüro, sind durch den AN Absteck- und Sicherungspunkte zu sichern. Bei Verlust sind die Punkte durch ein Vermessungsbüro zu Lasten des AN wieder herzustellen.
Der AN hat alle Vermessungsarbeiten oder Leistungen, die von ihm oder einem Dritten auszuführen sind und im sachlichen oder räumlichen Zusammenhang mit der baulichen Anlage stehen, zu seinen Lasten durchzuführen. Höhenfestpunkte sind mit der Erstabsteckung herzustellen.

**02.01.01 Erstabsteckung durchführen**
*** Pauschalposition
Landseitige Erstabsteckung der Maßnahmen fachgerecht in Abstimmung mit dem AG durchführen.
Folgende Hauptleistungen sind zu erbringen:
Maßnahmenflächen entsprechend der Ausführungsplanung landseitig einmessen und abstecken
Sicherung der Absteckpunkte in geeigneter Weise
Setzen und Sichern von Höhenhilfsfestpunkten,
Herstellung der Absteckrisse
Die erforderlichen Koordinaten für die Absteckung der Maßnahmenflächen werden in Form einer DWG-Datei vom AG übergeben. Mängel, die durch unrichtige oder ungenaue Absteckung des Unternehmers entstehen, sind von ihm auf eigene Kosten zu beseitigen.
An den Absteckpunkten sind Holzpfähle (d mindestens 10cm, angespitzt, druckimprägniert, Länge ca. 1,0m) zu liefern und einzubringen (Höhe über GOK ca. 0,5m). Die Pfähle sind am oberen Ende auf 20cm Länge mittels Markierleuchtfarbe (rot) umlaufend zu versehen.
Die Absteckpunkte, die in der UHW liegen und die zum Zeitpunkt der Vermessung einen Wasserstand größer 30cm aufweisen, sind nicht mit einem Pfahl zu versehen.
Die erforderliche Anzahl von Holzpfählen ist in die Pauschale einzurechnen.
Die Absteckung ist von einem Vermesser durchzuführen. Zur Kalkulation sind die Einsicht in die Planungsunterlagen und die Besichtigung der Örtlichkeit zu empfehlen. Im Einheitspreis sind alle erforderlichen Absteckungen, Höhenmessungen und Nivellement lt. Angabe der ÖBÜ inbegriffen. Bei der Absteckung ist an mind. 1 amtliche nFestpunkt anzubinden.
Die Einholung der Festpunkte ist vom AN (bzw. seinem Vermesser vorzunehmen) und mit einzukalkulieren. Die Absteckung erfolgt im Koordinatensystem ETRS89/UTM, Zone 33N. Höhenbezugssystem ist DHHN2016. Einschließlich aller erforderlicher Nebenarbeiten.
Die Leistung ist auf allen Maßnahmenflächen zu erbringen. Die Einzelflächen grenzen teilweise räumlich nicht aneinander. Die Lage der Maßnahmen sind dem Maßnahmenübersichtsplan sowie dem Lageplan zu entnehmen.
Menge: 1,000 psch

**02.01.02 Bestandsvermessung nach Abschluss der Baumaßnahmen**
*** Pauschalposition
Erstellen eines Lage- und Höhenplanes für alle Baubereiche einschl. der Bauwerke, der Aufnahme von Böschungsoberkanten und - unterkanten sowie aller Wasserstände (UHW, Gräben etc., mit Datum der Einmessung) nach Beendigung der Baumaßnahme. Einzeichnen von berührendem oder angetroffenem Fremdbestand, z.B. Einleitungen, erdverlegte Rohrleitungen und Kabel, Zuwegungen, etc.Achtung: Vermessungsarbeiten sind an Land und im Grützer Vorfluter (evtl. unter Wasser) durchzuführen.Die Lageaufnahme erfolgt im Lagesystem ETRS89/UTM, Zone 33N, 6-stellig im amtlichen Höhensystem DHHN2016 (Höhen über NHN) in Zentimetergenauigkeit. Die Unterlagen sind dem AG / BOL kopierfähig sowie einfach als .dwg-Datei im System AutoCAD 2000 zu übergeben.Folgende Pläne und Daten sind zu übergeben:· Lage- und Höhenplan mit Punktnummernbezeichnung einfach ausgeplottet im Maßstab 1:2.000 oder größer
· digital als georeferenzierte dgn- bzw. dxf-Datei sowie shp.-Datei mit prj.-Datei
· Koordinatenverzeichnis und die unbereinigten Rohdaten der xyz-Koordinaten als ASCII-DateiDie Punktdichte für die Aufnahme ist so zu wählen, dass alle signifikanten Höhen- und Lageänderungen erfasst sind. Ausfertigungen: jeweils 1-fach digital (CD), Lage- und Höhenplan jeweils 3-fach analog Die Leistung ist auf allen Maßnahmenflächen zu erbringen. Die Einzelflächen grenzen teilweise räumlich nicht aneinander. Die Lage der Maßnahmen sind dem Maßnahmenübersichtsplan sowie dem Lageplan zu entnehmen.
Menge: 1,000 psch

#### Titel 02.02 Dokumentation

*Hinweis: Materialfreigabe*
Spätestens eine Woche vor dem Einbau sind für sämtliche Baustoffe und Liefermaterialien der öBÜ die jeweiligen Qualitätnachweise zur Freigabe zu übergeben.

**02.02.01 Beweissicherung durchführen**
*** Pauschalposition
Beweissicherungsmaßnahmen sind vor Beginn und nach Beendigung der Arbeiten durchzuführen. Aufnahme der unmittelbar angrenzenden bzw. genutzten Zuwegungen (Feldwege, Zufahrt über Wiese etc.) und eventuell anders genutzter Flächen (z.B. Baustelleneinrichtungsfläche) an den Maßnahmenflächen.
Der Zustand ist in einem Protokoll festzuhalten, dass durch Fotos, Aufmaße und sonstige Aufzeichnungen zu belegen ist. Die Zustandsaufnahme ist gemeinsam mit dem AG, den Grundstückspächtern, Grundstückseigentümern und anderen Betroffenen durchzuführen. Vorhandene Mängel sind in geeigneter Weise zu dokumentieren (Fotos etc).
Dem AG ist die Dokumentation der Beweissicherung in 4-facher Ausfertigung (davon 2-fach digital) vor Baubeginn zur Verfügung zu stellen. Bei Bedarf ist während der Bauausführung die Dokumentation von Zwischenständen durchzuführen.
Nach Fertigstellung aller Arbeiten ist zusammen mit dem AG, Grundstückspächtern, Grundstückseigentümern und anderen Betroffenen eine Abschlussbegehung durchzuführen. Über die Begehung ist ein Protokoll anzufertigen. Für die Beseitigung aller durch den AN verursachten Schäden hat der AN im Rahmen seiner Obhutspflicht aufzukommen.
Die Leistung ist auf allen Maßnahmenflächen zu erbringen. Die Einzelflächen grenzen teilweise räumlich nicht aneinander. Die Lage der Maßnahmen sind dem Maßnahmenübersichtsplan sowie dem Lageplan zu entnehmen.
Menge: 1,000 psch

**02.02.02 Qualitätsdokumentation**
*** Pauschalposition
Die Leistungsposition beinhaltet alle Aufwendungen, die zur Erstellung der baubegleitenden, fortlaufenden Dokumentation und der daraus anzufertigenden Abschlussdokumentation erforderlich sind. Das Vorliegen der Abschlussdokumentation bildet die Grundlage für die Abnahme der Gesamtleistung und Schlussrechnung.Nach Abschluss der Arbeiten, jedoch vor der Abnahme hat der AN dem AG nachfolgende Unterlagen zusammengestellt in 1-facher Ausfertigung in einem Ordner mit Registereinteilung zur Prüfung zu übergeben. Die prüffähigen und vollständigen Unterlagen sind spätestens 10 Werktage vor der Abnahme vorzulegen.Die VOB-Abnahme erfolgt erst, wenn die Dokumentation vollständig geprüft und freigegeben vorliegt.· Bautagebuch
· Firmentagesberichte
· Protokolle der Fremd- und Eigenüberwachung
· lage- und höhenmäßige Einmessung aller Maßnahmenflächen
· Einmessrisse/Lagepläne entsprechend Richtliniemit Eintragung/Aktualisierung der eingebautenMaterialien im Bereich der Sohlschwellen
· Lieferscheine der eingebauten Materialien
· sämtliche Entsorgungs- und Verwertungsnachweise nachweise für Materialien,
· Lieferscheine und Herkunftsnachweise für das Saatgut
· Begleitscheine
· Wiegescheine
· Bestandspläne, Baupläne mit handschriftlichen Ergänzungen der bauzeitlichen Änderungen- vom Verantwortlichen des AN gegengezeichnet
· schriftliche Erklärung des AN über die projektgemäßeAusführung und den Einsatz der freigegebenen Baustoffe
· Rückgabeerklärung der durch die Baumaßnahme in Anspruch genommenen Flächen und Wege,
· sonstige Erklärungen und Protokolle von Prüfungen
· Bauleitererklärung des Auftragnehmers, die bestätigt, dass die Baumaßnahme entsprechend den allgemein anerkannten Regeln der Technik ausgeführt wurde
· Fotodokumentation gemäß AusführungsplanungÜbergabe der Lagepläne in 3D-dwg o. dxf-Dateien, Messprotokolle in ASCII oder Excel-Dateien, Tabellenkalkulation kompatibel zu MS Office 2010Nach erfolgter Abnahme sind die vollständigen vom AG geprüften und freigegebenen Unterlagen, mit eingearbeiteten Anpassungen, Inhaltsverzeichnis und Registereinteilung, 3-fach (davon 1-fach digital) zu übergeben.
Menge: 1,000 psch

### Bereich 03 Baustellenzufahrt

#### Titel 03.01 Zufahrt zur Sohlschwelle Grützer Vorfluter

*Hinweis: Hinweis Bautechnologie*
Für die Errichtung der Baustraße steht kein Technologiestreifen zur Verfügung. Die Bauausführung erfolgt in Vor-Kopf-Bauweise. Bei feuchter Witterung und erhöhtem Havelwasserstand kann es zu Stauwasserbildung kommen, was die Befahrbarkeit des Geländes deutlich verschlechtert. Der Einsatz von Kettenfahrzeugen wird empfohlen.

**03.01.01 Abtragsflächen mähen**
Flächen vor Beginn der Bauarbeiten von
Unrat säubern und mähen.
Unrat und Mähgut gehen in Eigentum des
AN über und werden schadlos beseitigt.
Fläche horizontal bis schwach geneigt.
Menge: 2860,000 m2
Kostengruppen nach DIN 276-4 2009: 311

**03.01.02 Oberfläche aufreißen**
Vegetationsdecke nach Lageplan aufreißen
und so zerkleinern, daß ein Wiedereinbau
des Mutterbodens mit einer Toleranz von
+/-2 cm im Planum möglich ist;
Vegetationsdecke auf Feldweg-/ Oedlandflächen, ebenen
und geneigten Flächen mit Grasnarbe;
Aufreißtiefe: bis 20 cm
Menge: 2860,000 m2
Kostengruppen nach DIN 276-4 2009: 311

**03.01.03 Oberbodenabtrag**
Oberboden  einschließlich Vegetationsdecke abtragen und seitlich lagern.
Dicke des Abtrages 20 cm.
Oberboden abschnittsweise mit Bauschutt (Wegausbesserung) versetzt .
Abgerechnet wird nach Abtragsfläche.
Menge: 858,000 m3
Kostengruppen nach DIN 276-4 2009: 311

**03.01.04 Planum herstellen**
geländeausgleichendes Planum herstellen.
Abtrag- / Auftragdicke bis 0,30 m
Verdichtung Ev2 = 45 MN/m2
Menge: 2860,000 m2
Kostengruppen nach DIN 276-4 2009: 361

**03.01.05 Kies-Sand-Gemisch liefern**
Boden Bkl 3  frei Einbaustelle liefern.
Material = Sand/Kies, gut verdichtbar, stetige Kornverteilung
Einbaustelle: unter Baustraße
Das Herstellen des Planums wird gesondert vergütet.
Abgerechnet wird nach Auftragsprofilen.
Menge: 858,000 m3
Kostengruppen nach DIN 276-4 2009: 361

**03.01.06 Kies-Sand-Gemisch einbauen**
geliefertes Kies-Sand-Gemisch entsprechend Zeichnungen lagenweise einbauen und verdichten.
Einbau als Frostschutzschicht unter Schottertragschicht entsprechend Lageplänen.
Verdichtung Evd>/=35 MN/m²
Abgerechnet wird nach Auftragssollprofil
Menge: 858,000 m3
Kostengruppen nach DIN 276-4 2009: 361

**03.01.07 Mineralstoffgemisch 0/32 entspr. ZTV SoB-StB 04 liefern**
Schottertragschicht entspr. ZTV SoB-StB 04 liefern.
frei von Verunreinigungen
Mineralstoffe = Gebrochene Mineralstoffe (B1), Körnung 0/32 entspr. ZTV SoB-StB 04
Materiallieferung frei Baustelle.
Hersteller '"...................."'
Abrechnung zum Nachweis.
Menge: 628,750 m3

**03.01.08 Mineralstoffgemisch 0/32 einbauen**
Schottertragschicht in Zuwegung, aus Mineralstoffgemisch 0/32 mm auf vorbereitetem Planum  einbauen und verdichten.
Die Übergänge zum vorhandenen Weg sind höhengleich auszubilden.
Planum auf ± 1 cm höhengerecht ausrichten.

Schichtdicke  : 25 cm
Querneigung : 3%, beidseitig geneigt
mittl. Breite : flächig lt. Lageplan  (Randbereich 1:1 geneigt)
Verdichtung : Ev2 >/= 120 MN/m²

Es sind die Protokolle der Eigenüberwachung bei der Bauleitung vorzulegen.
Abgerechnet wird nach Auftragssollprofil.
Menge: 628,750 m3

**03.01.09 Oberboden in Bankette andecken**
Gelagerten Oberboden profilgerecht andecken. Ab-
gerechnet werden die angedeckten Flächen.
Andeckung 'Bankettbereiche'
Dicke der Andeckung = 20 cm.
Oberboden vom Lagerplatz aufnehmen.
Länge des Förderweges bis 200 m.
Menge: 325,000 m3
Kostengruppen nach DIN 276-4 2009: 361

**03.01.10 übersch. Oberboden laden, transportieren, einbauen**
überschüssigen Oberboden lösen,  laden, transportieren und auf Lagerplatz in Deponie einbauen
Transport bis 2000 m
Abrechnung zum Nachweis
Menge: 533,000 m3

**03.01.11 Fahrwegbereiche profilieren**
Flächen die als Fahrwege während der
Bauzeit für die Baumaßnahme erforderlich werden, vor dem Verlegen der Baustraßenplatten, mit einem geländeausgleichendem Feinplanum versehen.
Geländeab- und Auftrag bis 0,30 m
Planumbreite bis 3,50 m, im Mittel 3,00 m
Abrechnung zum Nachweis.
Menge: 2466,000 m2
Kostengruppen nach DIN 276-4 2009: 311

**03.01.12 mobile Baustraße aus Stahlplatten oder glw. liefern, herstellen, unter**
mobile Baustraße aus Stahlplatten oder glw. liefern, herstellen im Bereich der Baustellenzufahrt und des Baufeldes, inkl. rückbauen.
In die Position ist das Vorhalten und Unterhalten der mobilen Baustraße über den gesamten Bauzeitraum mit einzukalkulieren.
Abrechnung erfolgt nach tatsächlich ausgelegter Baustraßenfläche. Die Festlegung hinsichtlich der Erfordernis eines vollflächigen bzw. eines Spurweisen  Verlegens der Platten erfolgt in Abstimmung mit dem AG/öBÜ Vorort.

Wegbreite: i. M. 3,00 m, Spurbreite 1m
Länge Bauzuwegung: 822 m
Menge: 2466,000 m2

**03.01.13 Fahrwegbereiche rekultrivieren**
Flächen die als Fahrwege während der
Bauzeit für die Sanierungsarbeiten erforderlich waren bis 30 cm tief auflockern und mit einem Feinplanum für Rasenansaat versehen.
Abrechnung zum Nachweis.
Menge: 2466,000 m2
Kostengruppen nach DIN 276-4 2009: 311

**03.01.14 Raseneinsaat für Fahrwegbereiche**
Raseneinsaat, vollflächig, auf Flächen, die
während der Bauzeit zusätzlich in Anspruch
genommen wurden komplett herstellen;
einschl. Saatgutlieferung, des Einigelns und
des Abwalzens.
Saatgutmenge: 8 g/m²
Mischung: gebietsheimisches Gras-Kräutergemisch LRT 6510 (UG4)

Abrechnung zum Nachweis.
Menge: 2466,000 m2
Kostengruppen nach DIN 276-4 2009: 311

**03.01.15 Schottertragschicht zur Wegbefestigung ausbessern**
Tragschicht in Straßen, entsprechend ZTV SoB-StB 04  0/32 liefern und als Befestigung auf vorzubereitendem Planum in Einzelflächen einbringen.
Das Mineralstoffgemisch ist mittels geeignetem Verdichtungsgerät bis zur Standfestigkeit

Ev2 >= 100 MN/m2
Evd >= 50 MN/m2
zu verdichten und auf ± 1 cm höhengerecht auszurichten.
Bei Bedarf ist nachzuprofilieren und zu verdichten.

Schichtdicke :  bis 25 cm

Aufmaß zur Abrechnung

Kleinflächen; mehrere Einzelabschnitte, verteilt über die gesamte Bauzeit
Menge: 350,000 m2

**03.01.16 Bauzuwegung bauzeitlich unterhalten**
Schotterweg mit Gerät nach Wahl des AN einebenen, profilieren, planieren und verdichten.
Einzurechnen ist, dass beidseitig des Weges seitlich ausgelagerte Materialien ("breit gefahren") mit einem Bagger aufzunehmen und im Fahrbahnbereich wieder einzubauen sind.
Die Notwendigkeit und der Umfang der Verwendung zusätzlicher Mineralstoffgemische ist mit dem AG bzw. der ÖBÜ vorab abzustimmen. Die Lieferung zusätzlicher Mineralstoffgemische 0/32 wird gesondert vergütet.

Es wird deutlichst darauf verwiesen dass alle Bauzuwegungen über die gesamte Dauer der Baumaßnahme in einem Zustand zu halten sind, dass diese uneingeschränkt auch mit PKW zu befahren sind. Dies ist hier zu berücksichtigen.

Die Reparatur der Zuwegungen ist der ÖBÜ im Vorraus anzuzeigen bzw. nach Anweisung durch ÖBÜ, BOL oder AG auszuführen.

Die Verwendung zusätzlicher Mineralstoffgemische zur Ausbesserung von Schadstellen ist nachzuweisen (Lieferscheine).

Abrechnung zum Nachweis, pro Einsatz
Menge: 300,000 m2
Kostengruppen nach DIN 276-4 2009: 391

**03.01.17 Ausweichflächen zurückbauen**
Nach Abschluss der Baumaßnahme sind die mit einer Schottertragschicht befestigten Ausweichflächen komplett zurückzubauen. Auf den Abtragsflächen ist Oberboden geländegleich anzudecken und Trittfest zu verdichten.
Oberboden aus Abtrag vor Ort
Das Abtragsmaterial geht in Eigentum des AN über und ist restlos zu entfernen.
Menge: 240,000 m2

#### Titel 03.02 Zufahrt Grabenschwelle Erlenbruch

**03.02.01 mobile Baustraße aus Stahlplatten oder glw. liefern, herstellen, unter**
mobile Baustraße aus Stahlplatten oder glw. liefern, herstellen im Bereich der Baustellenzufahrt und des Baufeldes, inkl. rückbauen.
In die Position ist das Vorhalten und Unterhalten der mobilen Baustraße über den gesamten Bauzeitraum mit einzukalkulieren.
Abrechnung erfolgt nach tatsächlich ausgelegter Baustraßenfläche. Die Festlegung hinsichtlich der Erfordernis eines vollflächigen bzw. eines Spurweisen  Verlegens der Platten erfolgt in Abstimmung mit dem AG/öBÜ Vorort.

Wegbreite: i. M. 3,00 m, Spurbreite 1m
Länge Bauzuwegung: 200
Menge: 600,000 m2

#### Titel 03.03 Zufahrt Grabenschwellen Landesgrenze

**03.03.01 mobile Baustraße aus Stahlplatten oder glw. liefern, herstellen, unter**
mobile Baustraße aus Stahlplatten oder glw. liefern, herstellen im Bereich der Baustellenzufahrt und des Baufeldes, inkl. rückbauen.
In die Position ist das Vorhalten und Unterhalten der mobilen Baustraße über den gesamten Bauzeitraum mit einzukalkulieren.
Abrechnung erfolgt nach tatsächlich ausgelegter Baustraßenfläche. Die Festlegung hinsichtlich der Erfordernis eines vollflächigen bzw. eines Spurweisen  Verlegens der Platten erfolgt in Abstimmung mit dem AG/öBÜ Vorort.

Wegbreite: i. M. 3,00 m, Spurbreite 1m
Länge Bauzuwegung: 200 m
Menge: 600,000 m2

### Bereich 04 Sohlschwelle

#### Titel 04.01 Querung des Gewässers

**04.01.01 Bauzeitliche Fangedämme errichten und entfernen**
Bauzeitliche Fangedämme bzw. Verschlüsse zur Absperrung und Trockenlegung des Gewässers nach Wahl des AN errichten, betreiben und nach Fertigstellung wieder entfernen.
Lage der Fangedämme entsprechend Ausführungszeichnung und nach Wahl der Wasserhaltung des AN.
einschl. aller notwendigen Nebenarbeiten und notwendiger Materiallieferungen.

Angaben im Bieterangaben-Verzeichnis ueber

Aufbau der Fangedämme '.............................'.
Menge: 6,000 Stck
Kostengruppen nach DIN 276 2018: 398

#### Titel 04.02 Baufeldfreimachung

**04.02.01 Flächen mähen - Gras- und Schilfbewuchs**
Maßnahmenflächen mähen
vorhandenes Gelände sind eben und geneigte Flächen (Uferbereiche, Anschlussbereiche, Technologiestreifen, Grabenböschungen etc.)
Bewuchs: Gras und Schilf - Höhe bis 2,5 m
Mähgut verbleibt vor Ort
Menge: 3000,000 m²

**04.02.02 Gewässermahd durchführen**
Beseitigung von Schilfaufwuchs mittels eines amphibischen Mähgeräts vom Gewässer ausvornehmen.
Bewuchs: Schilf - Höhe bis 3,0 m
Mähgut aufnehmen und am nördlichen Ufer absetzen
Mahdfläche: Grützer Vorfluter, Baufeldbereich
Menge: 2000,000 m2

**04.02.03 Strauch- und Buschwerk roden Höhe bis 2 m**
Strauch - und Buschwerk jeder Art mit Wurzelwerk roden.
Abgerechnet wird die Fläche in 1 m Höhe über dem Erdboden, bei niedrigeren Sträuchern die größte Ausdehnung.
Mittlere Höhe bis 2 m.
Wurzelstöcke der Verwertung nach Wahl des AN zuführen.
Schlagabraum der Verwertung nach Wahl des AN zuführen.
Menge: 200,000 m²

**04.02.04 Rekultivierung Baufeld**
im Zuge der Baumaßnahme beeinträchtigte Flächen bis 0,30 m tief fräsen, mit einem Feinplanum für Grasansaat versehen und ansäen.
einschl. Saatgutlieferung, des Einigelns und
des Abwalzens.
Saatgutmenge: 8 g/m²
Mischung: gebietsheimisches Gras-Kräutergemisch LRT 6510 (UG4)

Abrechnung zum Nachweis.
Menge: 2600,000 m2

**04.02.05 Lichtraumschnitt**
Seitlich der Zuwegungen, Baustraßen die Äste von Bäumen/ Sträuchern, die in das Lichtraumprofil ragen, auf einen Zugast einkürzen oder erforderlichenfalls auf Astring absägen.

- Höhe des lichten Raumes = 4,5 m über Fahrbahn.
- Breite des seitlichen Sicherheitsraumes gemessen vom
Fahrbahnrand = 0,5 m.
- Schnittflächen über 3 bis 10 cm Durchmesser vollflächig mit
Wundbehandlungsmittel versehen. Bei Schnittflächen
über 10 cm Durchmesser Wundbehandlungsmittel nur auf den Wundrand und das angrenzende Splintholz (ca. 2 cm)
auftragen.
- Schnittgut entsorgen. Entsorgen wird nicht gesondert vergütet. Es ist ein Entsorgungsnachweis zu führen.

Der Umfang ist vor Beginn der Arbeiten mit der ökologischen Bauüberwachung abzustimmen.

Abgerechnet wird pro lfdm Lichtraumschnitt.
Menge: 400,000 m
Kostengruppen nach DIN 276 2018: 374

#### Titel 04.03 Offene Wasserhaltung

*Hinweis: Offene Wasserhaltung*
(nachfolgende 4 Positionen)

**04.03.01 Pumpensumpf herstellen In Boden n. BB. Tiefe bis 1 m Durchm.b.1,0 m Aushub lagern Auskl. Beton Auskl. 0,5 m Auskl. entfernen Verfuellen n.BB**
Pumpensumpf nach Wahl des AN herstellen, ausruesten so-
wie betriebsbereit und standsicher vorhalten, einschliesslich Erdarbeiten und Wasserhaltung zur
Herstellung.
Aushub in Boden nach Baubeschreibung.
Tiefe der fertigen Sohle bis 1 m.
Lichter Durchmesser ueber 0,8 bis 1,0 m.
Aushub im Baustellenbereich zur Wiederverwendung
lagern.
Auskleidung = Betonringe.
Hoehe der Auskleidung bis 0,5 m.
Auskleidung entfernen. Material geht in Eigentum des
AN ueber und wird schadlos beseitigt.
Pumpensumpf verfuellen und verdichten.
Menge: 4,000 St
Kostengruppen nach DIN 276 2018: 313

**04.03.02 Offene Wasserhaltung K-Wert n.Gutacht. Absenkziel 2 m Ziel 0,5m u.Sohle Foerderhoehe 3 m Foerd'd. 50 m3/h Ausserh.Leit'g.**
Offene Wasserhaltungsanlage zum Leerpumpen der Baugrube und des zulaufenden Drängewassers und zum schadlosen Ableiten des gefoerderten
Wassers nach Wahl der Baugrubengröße und Lageplan betriebsbereit auf- und nach Einsatz abbauen, einschliesslich Erdarbeiten sowie Herstellen der Vorflut.
Vorhalten und Betreiben - einschliesslich Probebetrieb - werden gesondert verguetet.
Angaben im Bieterangaben-Verzeichnis ueber
Anzahl '...................................',
Leistung '...................................',
Art der eingesetzten Pumpen '...................................'.
Bodendurchlaessigkeit ca.kf-Wert 1*10-4 m/s.
Absenkziel ueber 1 bis 1,5 m unter Bezugswasserstand.
Absenkziel bis Baugrubensohle.
Foerderhoehe ueber 2 m bis 3 m ueber Absenkziel.
Gesamtfoerderdurchfluss ueber 20 bis 50 m3/h.
Wasserfuehrung ausserhalb der Baugrube = Leitung, geschlossen.
Menge: 4,000 Stck
Kostengruppen nach DIN 276 2018: 313

**04.03.03 Wasserhaltung vorhalten**
Wasserhaltungsanlage betriebsbereit vorhalten.
Angaben im Bieterangaben-Verzeichnis ueber
kalkulierte Zeit '...................................'.
Menge: 4,000 Stck
Kostengruppen nach DIN 276 2018: 313

**04.03.04 Wasserhaltung betreiben**
Wasserhaltungsanlage betreiben (einschliesslich
Probebetrieb).
Angaben im Bieterangaben-Verzeichnis ueber
kalkulierte Zeit '...................................'.
Menge: 4,000 Stck
Kostengruppen nach DIN 276 2018: 313

#### Titel 04.04 Erdarbeiten

*Hinweis: Hinweis*
Sämtliche Materialan- und Abtransporte erfolgen über den Wasserweg.

Die südlich an den Grützer Vorfluter angrenzende Flächen dürfen nicht befahren werden!!

**04.04.01 Oberboden abtragen**
Oberboden von Uferböschungen und Gewässersohle abtragen, zur Lagerfläche transportieren und auf Halde absetzen.
Transport bis 250 m
Boden: Sandiges Sediment (<= Z2) mit organischen Beimengungen (Schlamm, Schilfwurzeln etc.)
Böschungsneigung = 1:1 bis 1:4
Abtrag nur vom havelseitigen Ufer zulässig
Abrechnung nach Haldenaufmaß am Lagerplatz.
Menge: 1001,500 m3

**04.04.02 Boden (<=Z2) loesen, transportieren und entsorgen**
Boden aufnehmen, auf Schute überführen und zu einer Verwertungsanlage transportieren.
Boden: Sandiges Sediment (<= Z2) mit organischen Beimengungen (Schlamm, Schilfwurzeln etc.)
Der Nachweis der ordnungsgemäßen Entsorgung ist vom AN zu erbringen.
Abrechnung nach Haldenaufmaß am Lagerplatz.
Menge: 1203,500 m³

**04.04.03 Füllboden liefern**
bindigen Füllboden frei Lagerplatz liefern
Boden: Schluffiger Sand SU-SU*, kf-Wert </= 1*10-6 m/s
stetige Kornverteilung
frei von Schadstoffen und Verunreinigungen
Herkunft Boden '........................'
Menge: 2000,000 m3

**04.04.04 Füllboden einbauen**
bindigen Füllboden vom Lagerplatz aufnehmen, zur Einbaustelle transportieren und gemäß Regelzeichnung Plan-Nr. 4, Blatt 3 einbauen.
Boden: Schluffiger Sand SU-SU*
Verdichtung: statisch, so stark wie möglich, mind.trittfest
in dem Bereich zw. Stat. 0+075 und 0+125 (Einengung) ist auf der OK im Sohlbereich ein EVd von 30 MN/m² anzustreben.
Transport bis 250 m
Menge: 2000,000 m3

**04.04.05 Feinkies 0/8 mm liefern und einbauen**
Material liefern und profilgerecht gemäß Baubeschreibung und Detailzeichnung (Plan-Nr. 4, Blatt-Nr. 3) einbauen.
Material ist zum Baufeld zu liefern.
Material 'Feinkies"
Körnung' 0 - 8' mm
Schichtdicke: ca. 0,15 m
Die Kiesschicht wird auf dem schluffigen Sand hergestellt. Die Kiesschicht wird entsprechend der Länge der Böschungssicherung eingebaut.
Abrechnung erfolgt nach m² aufgemessener Oberfläche x Schichtdicke, in m³.
Menge: 300,000 m3

**04.04.06 Grobkies 4/32 liefern und einbauen**
Material liefern und profilgerecht gemäß Baubeschreibung und Detailzeichnung (Plan-Nr. 4, Blatt-Nr. 3) einbauen.
Material ist zum Baufeld zu liefern.
Material 'Feinkies"
Körnung '4 - 32' mm
Schichtdicke: ca. 0,15 m
Die Kiesschicht wird auf dem schluffigen Sand hergestellt. Die Kiesschicht wird entsprechend der Länge der Böschungssicherung eingebaut.
Abrechnung erfolgt nach m² aufgemessener Oberfläche x Schichtdicke, in m³.
Menge: 300,000 m³

**04.04.07 Kies Überkorn 32/63 liefern und einbauen**
Material liefern und profilgerecht gemäß Baubeschreibung und Detailzeichnung (Plan-Nr. 4, Blatt-Nr. 3) einbauen.
Material ist zum Baufeld zu liefern.
Material 'Feinkies"
Körnung '32-63' mm (Mischung)
Schichtdicke: ca. 0,15 m
Die Kiesschicht wird auf dem schluffigen Sand hergestellt. Die Kiesschicht wird entsprechend der Länge der Böschungssicherung eingebaut.
Abrechnung erfolgt nach m² aufgemessener Oberfläche x Schichtdicke, in m³.
Menge: 91,000 m³

**04.04.08 Oberboden andecken**
Oberboden aus Abtrag von Lagerfläche aufnehmen, fördern und profilgemäß gemäß Baubeschreibung und Detailzeichnung (Plan-Nr. 4, Blatt-Nr. 3) auf geneigten Flächen trittfest andecken, (nicht vermeidbare, neu entstehende Bodenverdichtungen laufend beheben), einschl. Quertransporte, Planie und Verdichtung.
Quertransport bis 250 m berücksichtigen
Dicke der Andeckung im Mittel 30 cm.
Fremdstoffe aussondern, aufnehmen, in Eigentum des AN übernehmen und von der Baustelle entfernen.

Abgerechnet wird nach m² angedeckter Fläche.
Menge: 331,000 m3

#### Titel 04.05 Gewässerrevitalisierung

**04.05.01 Beseitigung von Uferanlandungen**
Beseitigung von Uferanlandungen mittels eines amphibischen Baggergeräts vom Gewässer ausvornehmen
Anlandungen aus Schilfrhizomen und Sand mit organischen Anteilen, Schlamm
Abtragsbereich: 0,3 m über Wasserspiegel bis 1,0 m unter Wasserspiegel, ca. 0,3 m³/m Uferlänge
Abtragsmaterial rechts und links der Ufers absetzen und einebnen.
Abtragsbereiche werden in Abstimmung mit dem AG festgelegt.
Abtragsbereich: linker und rechter Uferbereich, ca. 200 m ober- und unterhalb von der Baufeldgrenze der Sohlschwelle im Grützer Vorfluter.
Abrechnung nach Aufmaß revitalisierte Uferlänge.
Menge: 800,000 m

### Bereich 05 Sohlschwellen im Graben

#### Titel 05.01 Grabensohlschwelle am Erlenbruch

**05.01.01 Flächen mähen - Gras- und Schilfbewuchs**
Maßnahmenflächen mähen
vorhandenes Gelände sind eben und geneigte Flächen (Uferbereiche, Anschlussbereiche, Technologiestreifen, Grabenböschungen etc.)
Bewuchs: Gras und Schilf - Höhe bis 2,5 m
Mähgut verbleibt vor Ort
Menge: 100,000 m²

**05.01.02 Oberboden abtragen**
Oberboden von Uferböschungen und Gewässersohle abtragen, seitlich absetzen und einplanieren.
Boden: Sandiges Sediment (<= Z2) mit organischen Beimengungen (Schlamm, Schilfwurzeln etc.)
Böschungsneigung = 1:1 bis 1:2
Abtragsdicke 0,20 m
Abrechnung zum Nachweis.
Menge: 20,000 m3

**05.01.03 bindigen Boden liefern und einbauen**
bindigen Boden frei Einbauort liefern und in Graben gemäß Regelzeichnung Plan-Nr. 3, Blatt 3 einbauen und trittfest verdichten
Boden: UL-TM, kf-Wert </= 1*10-8 m/s
Graben wasserführend, teilweiser Einbau in fließender Welle
frei von Schadstoffen und Verunreinigungen
Herkunft Boden '........................'

Abrechnung nach Aufmaß eingebauter Boden in m³.
Menge: 8,000 m3

**05.01.04 Grobkies 4/32 liefern und einbauen**
Material liefern und profilgerecht gemäß Baubeschreibung und Detailzeichnung (Plan-Nr. 3, Blatt-Nr. 3) einbauen.
Material ist zum Baufeld zu liefern.
Material 'Feinkies"
Körnung '4 - 32' mm
Schichtdicke: ca. 0,20 m
Abrechnung erfolgt nach m² aufgemessener Oberfläche x Schichtdicke, in m³.
Menge: 6,000 m³

**05.01.05 Oberboden in Randbereichen anarbeiten**
*** Pauschalposition
seitlich gelagerten Oberboden aufnehmen und manuell in den Übergangsbereichen zwischen Grabenböschungen / Grabensohle und Sohlschwelle höhengleich andecken und trittfest verdichten.
Menge: 1,000 Psch

#### Titel 05.02 Grabenschwellen Landesgrenze

**05.02.01 Flächen mähen - Gras- und Schilfbewuchs**
Maßnahmenflächen mähen
vorhandenes Gelände sind eben und geneigte Flächen (Uferbereiche, Anschlussbereiche, Technologiestreifen, Grabenböschungen etc.)
Bewuchs: Gras und Schilf - Höhe bis 2,5 m
Mähgut verbleibt vor Ort
Mahd auf zwei Teilfläche. Diese sind ca. 200 m voneinander entfernt
Menge: 100,000 m²

**05.02.02 Oberboden abtragen**
Oberboden von Uferböschungen und Gewässersohle abtragen, seitlich absetzen und einplanieren.
Boden: Sandiges Sediment (<= Z2) mit organischen Beimengungen (Schlamm, Schilfwurzeln etc.)
Böschungsneigung = 1:1 bis 1:2
Abtragsdicke 0,20 m
Abrechnung zum Nachweis.
Menge: 20,000 m3

**05.02.03 bindigen Boden liefern und einbauen**
bindigen Boden frei Einbauort liefern und in Graben gemäß Regelzeichnung Plan-Nr. 3, Blatt 3 einbauen und trittfest verdichten
Boden: UL-TM, kf-Wert </= 1*10-8 m/s
Graben wasserführend, teilweiser Einbau in fließender Welle
frei von Schadstoffen und Verunreinigungen
Herkunft Boden '........................'

Abrechnung nach Aufmaß eingebauter Boden in m³.
Menge: 8,000 m3

**05.02.04 Grobkies 4/32 liefern und einbauen**
Material liefern und profilgerecht gemäß Baubeschreibung und Detailzeichnung (Plan-Nr. 3, Blatt-Nr. 3) einbauen.
Material ist zum Baufeld zu liefern.
Material 'Feinkies"
Körnung '4 - 32' mm
Schichtdicke: ca. 0,20 m
Abrechnung erfolgt nach m² aufgemessener Oberfläche x Schichtdicke, in m³.
Menge: 6,000 m³

**05.02.05 Oberboden in Randbereichen anarbeiten**
*** Pauschalposition
seitlich gelagerten Oberboden aufnehmen und manuell in den Übergangsbereichen zwischen Grabenböschungen / Grabensohle und Sohlschwelle höhengleich andecken und trittfest verdichten.
Menge: 1,000 Psch
